# Mur de contenció de maçoneria

- Propietat de l'arxiu: CYPE INGENIEROS, S.A.
- Format: FIEBDC-3/2002
- Divisa: EUR
- Costos indirectes: 3.00 %
- IVA: 21.00 %

## C Fonamentacions

### CC Contencions

#### CCC Murs de contenció de maçoneria

**CCC010** m³ Mur de contenció de maçoneria.
Mur de contenció de terres de maçoneria ordinària de pedra calcària, a una cara vista, entre terrenys a diferent nivell, de 20 a 50 cm d'espessor i de fins 3 m d'altura, rebuda amb morter de calç industrial, "CUMEN", color Natural Basto, M-15, subministrat en sacs. Inclús tubs de PVC per drenatge.
Criteri de valoració econòmica: El preu no inclou la fonamentació.
Inclou: Replanteig del mur. Col·locació i aplomat de mires de referència. Estesa de fils entre mires. Neteja i humectació del llit de la primera filada. Col·locació de les pedres de maçoneria sobre la capa de morter. Tempteig amb regla i plomada, rectificant la seva posició mitjançant copejament. Disposició dels tubs de drenatge. Refinament, rejuntat i enfundir de juntes. Neteja del parament.
Criteri d'amidament de projecte: Volum mesurat sobre la secció teòrica de càlcul, segons documentació gràfica de Projecte.
Criteri de mesura d'obra: Es mesurarà el volum teòric executat segons especificacions de Projecte.

| Codi | Ut | Descripció | Rendiment | Preu | Import |
|---|---|---|---|---|---|
| mt06maa010b | m³ | Pedra calcària ordinària per a maçoneria, formada per pedres de maçoneria de diverses dimensions sense cap talla prèvia, arreglats solament amb martell. (material) | 1.250 | 48.02 | 60.03 |
| mt08aaa010a | m³ | Aigua. (material) | 0.119 | 1.53 | 0.18 |
| mt09mcu010bbg | t | Morter industrial per a obra de paleta, de calç, "CUMEN", color Natural Basto, categoria M-15 (resistència a compressió 15 N/mm²), compost de calç hidràulica natural, tipus NHL 5, segons UNE-EN 459-1 i àrids silicis seleccionats, subministrat en sacs, segons UNE-EN 998-2. (material) | 0.658 | 275.34 | 181.17 |
| mt36tie010da | m | Tub de PVC, sèrie B, de 75 mm de diàmetre i 3 mm de gruix, amb extrem atrompetat, segons UNE-EN 1329-1. (material) | 0.050 | 3.41 | 0.17 |
| mo022 | h | Oficial 1ª col·locador de pedra natural. (mà d'obra) | 5.275 | 28.42 | 149.92 |
| mo060 | h | Ajudant col·locador de pedra natural. (mà d'obra) | 7.583 | 25.28 | 191.70 |
| % | % | Costos directes complementaris | 3 % | 583.17 | 17.50 |
|  |  | Costos directes |  |  | 600.67 |
