# Mur de perpanys

- Propietat de l'arxiu: CYPE INGENIEROS, S.A.
- Format: FIEBDC-3/2002
- Divisa: EUR
- Costos indirectes: 3.00 %
- IVA: 21.00 %

## E Estructures

### EC Pedreria

#### ECM Murs

**ECM030** m² Mur de perpanys.
Mur de càrrega fabricat amb perpanys de pedra granítica tipus Gris Mondariz, de 45 cm d'alt, 20 cm de gruix i 75 cm de longitud, amb acabat rústic en la cara vista, acabat serrat en la resta de cares, cantells sense treballar, asseguts a junta oposada sobre jaç de morter de calç industrial, "CUMEN", color Natural Basto, M-15, subministrat en sacs.
Inclou: Replanteig dels murs a realitzar. Col·locació i aplomat de mires de referència. Estesa de fils entre mires. Neteja i humectació del llit de la primera filada. Estesa de morter i col·locació de falques. Col·locació de perpanys. Tempteig amb regla, nivell i plomada, rectificant la seva posició mitjançant copejament. Formació d'encordats, llindes, brancals, escopidors i trobades. Formació i acabat de juntes. Neteja del parament.
Criteri d'amidament de projecte: Superfície mesurada segons documentació gràfica de Projecte, deduint els buits de superfície major de 3 m².
Criteri de mesura d'obra: Es mesurarà la superfície realment executada segons especificacions de Projecte, deduint els buits de superfície major de 3 m².

| Codi | Ut | Descripció | Rendiment | Preu | Import |
|---|---|---|---|---|---|
| mt06per010ara | m² | Perpany de granit Gris Mondariz de 75x45x20 cm, acabat rústic en la cara vista i serrat en la resta de cares, amb els cantells sense treballar. (material) | 1.000 | 91.22 | 91.22 |
| mt08aaa010a | m³ | Aigua. (material) | 0.005 | 1.50 | 0.01 |
| mt09mcu010bbg | t | Morter industrial per a obra de paleta, de calç, "CUMEN", color Natural Basto, categoria M-15 (resistència a compressió 15 N/mm²), compost de calç hidràulica natural, tipus NHL 5, segons UNE-EN 459-1 i àrids silicis seleccionats, subministrat en sacs, segons UNE-EN 998-2. (material) | 0.028 | 269.50 | 7.55 |
| mq04cag010a | h | Camió amb grua de fins a 6 t. (maquinària) | 0.075 | 55.38 | 4.15 |
| mo022 | h | Oficial 1ª col·locador de pedra natural. (mà d'obra) | 0.779 | 28.42 | 22.14 |
| mo060 | h | Ajudant col·locador de pedra natural. (mà d'obra) | 0.479 | 25.28 | 12.11 |
| % | % | Costos directes complementaris | 2 % | 137.18 | 2.74 |
|  |  | Costos directes |  |  | 139.92 |
