# Arc de fàbrica de maó ceràmic

- Propietat de l'arxiu: CYPE INGENIEROS, S.A.
- Format: FIEBDC-3/2002
- Divisa: EUR
- Costos indirectes: 3.00 %
- IVA: 21.00 %

## E Estructures

### EF Fàbrica

#### EFR Arcs

**EFR010** U Arc de fàbrica de maó ceràmic.
Arc estructural de mig punt, amb una cara vista, de 90 cm de llum lliure i 45 cm de fletxa, 13,5 cm d'espessor i 28 cm d'ample, realitzat amb maó ceràmic cara vista calat clínquer, color vermell, 28x13,5x5 cm, junt renfonsada, rebut amb morter de ciment industrial, color gris, M-5, subministrat a granel; muntatge i desmuntatge de cintres i estintolaments.
Inclou: Muntatge de cintres i estintolaments. Replanteig dels maons. Marcat del perímetre. Col·locació dels maons. Neteja del parament. Resolució de trobades. Desmuntatge de cintres i estintolaments. Allisat, refinament i rejuntat de l'arc. Repàs del intradós.
Criteri d'amidament de projecte: Nombre d'unitats previstes, segons documentació gràfica de Projecte.
Criteri de mesura d'obra: Es mesurarà el nombre d'unitats realment executades segons especificacions de Projecte.

| Codi | Ut | Descripció | Rendiment | Preu | Import |
|---|---|---|---|---|---|
| mt05bvk010a | U | Maó ceràmic cara vista calat clínquer, color vermell, 28x13,5x5 cm, per a ús en fàbrica no protegida (peça U), densitat 1300 kg/m³, segons UNE-EN 771-1. (material) | 24.000 | 0.60 | 14.40 |
| mt08aaa010a | m³ | Aigua. (material) | 0.004 | 1.50 | 0.01 |
| mt09mif010cb | t | Morter industrial per a obra de paleta, de ciment, color gris, categoria M-5 (resistència a compressió 5 N/mm²), subministrat a granel, segons UNE-EN 998-2. (material) | 0.009 | 50.20 | 0.45 |
| mt08cim010aa | m² | Cintra de fusta de pi, dimensionada per suportar una càrrega màxima de treball de 200 kg/m², per a formació d'arc estructural de mig punt. (material) | 0.396 | 76.50 | 30.29 |
| mq06mms010 | h | Mesclador continu amb sitja, per a morter industrial en sec, subministrat a granel. (maquinària) | 0.036 | 1.94 | 0.07 |
| mo021 | h | Oficial 1ª construcció en treballs de ram de paleta. (mà d'obra) | 1.383 | 28.42 | 39.30 |
| mo114 | h | Peó ordinari construcció en treballs de ram de paleta. (mà d'obra) | 0.690 | 23.81 | 16.43 |
| mo017 | h | Oficial 1ª fuster. (mà d'obra) | 0.339 | 28.92 | 9.80 |
| mo058 | h | Ajudant fuster. (mà d'obra) | 0.169 | 25.48 | 4.31 |
| % | % | Costos directes complementaris | 2 % | 115.06 | 2.30 |
|  |  | Costos directes |  |  | 117.36 |
