# Arc de dovelles de pedra natural

- Propietat de l'arxiu: CYPE Ingenieros S.A.
- Format: FIEBDC-3/2016
- Programa: Generador de preus de la construcció. CYPE Ingenieros, S.A.
- Data: 30/09/2024
- Divisa: EUR
- Costos indirectes: 3 %
- IVA: 21 %

## E Estructures

### EC Pedreria

#### ECR Arcs

**ECR010** m Arc de dovelles de pedra natural.
Arc de pedra natural calcària format per dovelles de 60x40x40 cm, acabat buixardat, escairades i treballades en taller, amb secció trapezoïdal segons pla de detall, col·locades amb morter de calç industrial, "CUMEN", color Natural Basto, M-15, subministrat en sacs; muntatge i desmuntatge de cintres i estintolaments.
Inclou: Muntatge de cintres i estintolaments. Replanteig de les dovelles. Col·locació de les dovelles. Tempteig amb regla, nivell i plomada, rectificant la seva posició mitjançant copejament. Allisat, refinament i rejuntat del conjunt de l'arc. Neteja del parament. Desmuntatge de cintres i estintolaments. Repàs del intradós.
Criteri d'amidament de projecte: Longitud mesurada pel més gran desenvolupament lineal, segons documentació gràfica de Projecte.
Criteri de mesura d'obra: Es mesurarà pel seu major desenvolupament lineal, la longitud realment executada segons especificacions de Projecte.

| Codi | Ut | Descripció | Rendiment | Preu | Import |
|---|---|---|---|---|---|
| mt06dpn010a | U | Dovella de pedra natural calcària de 60x40x40 cm, acabat buixardat. (material) | 1.66 | 92.86 | 154.148 |
| mt08cim020 | m | Suport de fusta per a formació d'arc. (material) | 1 | 76.5 | 76.500 |
| mt08cim030a | m³ | Fusta de pi per a formació de cindri. (material) | 0.15 | 355.5 | 53.325 |
| mt08aaa010a | m³ | Aigua. (material) | 0.007 | 1.5 | 0.011 |
| mt09mcu010bbg | t | Morter industrial per a obra de paleta, de calç, "CUMEN", color Natural Basto, categoria M-15 (resistència a compressió 15 N/mm²), compost de calç hidràulica natural, tipus NHL 5, segons UNE-EN 459-1 i àrids silicis seleccionats, subministrat en sacs, segons UNE-EN 998-2. (material) | 0.038 | 269.5 | 10.241 |
| mo022 | h | Oficial 1ª col·locador de pedra natural. (mà d'obra) | 4.496 | 28.42 | 127.776 |
| mo060 | h | Ajudant col·locador de pedra natural. (mà d'obra) | 4.616 | 25.28 | 116.692 |
| % | % | Costos directes complementaris | 2 % | 538.693 | 10.774 |
|  |  | Costos directes |  |  | 549.467 |

Residus:
- col·locació: mt06dpn010a Dovella de pedra natural calcària de 60x40x40 cm, acabat buixardat; factor de residu 0.0154
- col·locació: mt08cim030a Fusta de pi per a formació de cindri; factor de residu 1

## Recursos

**mt06dpn010a** U Dovella de pedra natural calcària de 60x40x40 cm, acabat buixardat
Dades tècniques: Cost energètic 393.984 MJ; Emissió de CO2 9.216 kg; Codi LER 01 04 13; Massa de l'element 230.4 kg; Volum 0.1536 m3

**mt08cim030a** m³ Fusta de pi per a formació de cindri
Dades tècniques: Cost energètic 7471.200 MJ; Emissió de CO2 -102.300 kg; Codi LER 17 02 01; Massa de l'element 55 kg; Volum 0.05 m3

**mt08aaa010a** m³ Aigua
Dades tècniques: Cost energètic 60.000 MJ; Emissió de CO2 30.000 kg
