# Cavalló

- Propietat de l'arxiu: CYPE Ingenieros S.A.
- Format: FIEBDC-3/2016
- Programa: Generador de preus de la construcció. CYPE Ingenieros, S.A.
- Data: 30/09/2024
- Divisa: EUR
- Costos indirectes: 3 %
- IVA: 21 %

## E Estructures

### EC Pedreria

#### ECS Elements arquitectònics

**ECS010** m Cavalló.
Cavalló de granit Gris Mondariz de 20 cm d'amplada, amb un espessor de 8 cm, acabat serrat en les cares vistes, amb els cantells matats, rebut amb morter de calç industrial, "CUMEN", color Natural Basto, M-5, subministrat en sacs, per a acabat de mur de maçoneria, i rejuntat entre peces i de les unions amb els murs amb morter de junts cimentós millorat, tipus CG2 W A, segons UNE-EN 13888, amb absorció d'aigua reduïda i resistència elevada a l'abrasió, color Blanco.
Inclou: Replanteig del nivell de suport. Estès de la capa de morter en la zona de suport. Col·locació. Anivellació. Rejuntat i neteja.
Criteri d'amidament de projecte: Longitud mesurada a eixos, segons documentació gràfica de Projecte.
Criteri de mesura d'obra: Es mesurarà a eixos, la longitud realment executada segons especificacions de Projecte.

| Codi | Ut | Descripció | Rendiment | Preu | Import |
|---|---|---|---|---|---|
| mt06abl010sa | m | Cavalló de granit Gris Mondariz de 20 cm d'ample i 8 cm de gruix, acabat serrat amb els cantells matats, segons UNE-EN 771-6. (material) | 1 | 14.56 | 14.560 |
| mt08aaa010a | m³ | Aigua. (material) | 0.004 | 1.5 | 0.006 |
| mt09mcu010bba | t | Morter industrial per a obra de paleta, de calç, "CUMEN", color Natural Basto, categoria M-5 (resistència a compressió 5 N/mm²), compost de calç hidràulica natural, tipus NHL 3,5, segons UNE-EN 459-1 i àrids silicis seleccionats, subministrat en sacs, segons UNE-EN 998-2. (material) | 0.016 | 258.72 | 4.140 |
| mt09mcw050ba | kg | Morter de junts cimentós millorat, tipus CG2 W A, segons UNE-EN 13888, amb absorció d'aigua reduïda i resistència elevada a l'abrasió, color Blanco, compost de ciment blanc, ciment gris, àrids calcaris, resines sintètiques, additius orgànics i inorgànics específics i pigments minerals, amb molt baix contingut de substàncies orgàniques volàtils (VOC), extrafí i impermeable a l'aigua, per a rejuntat de tot tipus de peces ceràmiques i pedres naturals, per junts de fins a 3 mm. (material) | 0.085 | 1.23 | 0.105 |
| mo022 | h | Oficial 1ª col·locador de pedra natural. (mà d'obra) | 0.38 | 28.42 | 10.800 |
| mo060 | h | Ajudant col·locador de pedra natural. (mà d'obra) | 0.431 | 25.28 | 10.896 |
| % | % | Costos directes complementaris | 2 % | 40.507 | 0.810 |
|  |  | Costos directes |  |  | 41.317 |

Residus:
- col·locació: mt06abl010sa; factor de residu 0.0154
- col·locació: mt09mcw050ba; factor de residu 0.07

## Recursos

**mt06abl010sa** m Cavalló de granit Gris Mondariz de 20 cm d'ample i 8 cm de gruix
Dades tècniques: Cost energètic 198.502 MJ; Emissió de CO2 5.620 kg; Codi LER 01 04 13; Massa de l'element 46.8 kg; Volum 0.0312 m3
Residus:
- embalatge: re170201 Fusta. (component de residu); rendiment 0.008 kg; Codi LER 17 02 01; Massa de l'element 1 kg; Volum 0.000909 m3
- embalatge: re170203 Plàstic. (component de residu); rendiment 0.004 kg; Codi LER 17 02 03; Massa de l'element 1 kg; Volum 0.001667 m3

**mt08aaa010a** m³ Aigua
Dades tècniques: Cost energètic 60.000 MJ; Emissió de CO2 30.000 kg

**mt09mcw050ba** kg Morter de junts cimentós millorat
Dades tècniques: Cost energètic 7.725 MJ; Emissió de CO2 0.576 kg; Codi LER 17 09 04; Massa de l'element 1 kg; Volum 0.000667 m3
Residus:
- embalatge: re150101 Envasos de paper i cartró. (component de residu); rendiment 0.02 kg; Codi LER 15 01 01; Massa de l'element 1 kg; Volum 0.001333 m3
- embalatge: re170201 Fusta; rendiment 0.005 kg
- embalatge: re170203 Plàstic; rendiment 0.008 kg
