# Llinda

- Propietat de l'arxiu: CYPE Ingenieros S.A.
- Format: FIEBDC-3/2016
- Programa: Generador de preus de la construcció. CYPE Ingenieros, S.A.
- Data: 30/09/2024
- Divisa: EUR
- Costos indirectes: 3 %
- IVA: 21 %

## E Estructures

### EC Pedreria

#### ECS Elements arquitectònics

**ECS020** m Llinda.
Llinda de granit Gris Mondariz de secció rectangular llaurada de 10x20 cm, acabat serrat en les cares vistes, amb els cantells matats, rebuda amb morter de calç industrial, "CUMEN", color Natural Basto, M-5, subministrat en sacs, per a formació de buit en mur de cantería, i rejuntat entre peces i de les unions amb els murs amb morter de junts cimentós millorat, tipus CG2 W A, segons UNE-EN 13888, amb absorció d'aigua reduïda i resistència elevada a l'abrasió, color Blanco.
Inclou: Replanteig del nivell de suport. Estesa de la capa de morter. Col·locació. Anivellació. Travat de la llinda amb el mur. Rejuntat.
Criteri d'amidament de projecte: Longitud mesurada segons documentació gràfica de Projecte, incloent les entregues en els suports.
Criteri de mesura d'obra: Es mesurarà la longitud realment executada segons especificacions de Projecte, incloent els acords en els suports.

| Codi | Ut | Descripció | Rendiment | Preu | Import |
|---|---|---|---|---|---|
| mt06jdl020aa | m | Llinda de granit Gris Mondariz de secció rectangular llaurada de 10x20 cm, acabat serrat en les cares vistes, amb els cantells matats, segons UNE-EN 771-6. (material) | 1 | 17.66 | 17.660 |
| mt08aaa010a | m³ | Aigua. (material) | 0.004 | 1.5 | 0.006 |
| mt09mcu010bba | t | Morter industrial per a obra de paleta, de calç, "CUMEN", color Natural Basto, categoria M-5 (resistència a compressió 5 N/mm²), compost de calç hidràulica natural, tipus NHL 3,5, segons UNE-EN 459-1 i àrids silicis seleccionats, subministrat en sacs, segons UNE-EN 998-2. (material) | 0.018 | 258.72 | 4.657 |
| mt09mcw050ba | kg | Morter de junts cimentós millorat, tipus CG2 W A, segons UNE-EN 13888, amb absorció d'aigua reduïda i resistència elevada a l'abrasió, color Blanco, compost de ciment blanc, ciment gris, àrids calcaris, resines sintètiques, additius orgànics i inorgànics específics i pigments minerals, amb molt baix contingut de substàncies orgàniques volàtils (VOC), extrafí i impermeable a l'aigua, per a rejuntat de tot tipus de peces ceràmiques i pedres naturals, per junts de fins a 3 mm. (material) | 0.095 | 1.23 | 0.117 |
| mo022 | h | Oficial 1ª col·locador de pedra natural. (mà d'obra) | 0.68 | 28.42 | 19.326 |
| mo060 | h | Ajudant col·locador de pedra natural. (mà d'obra) | 0.737 | 25.28 | 18.631 |
| % | % | Costos directes complementaris | 2 % | 60.397 | 1.208 |
|  |  | Costos directes |  |  | 61.605 |

Residus:
- col·locació: mt06jdl020aa; factor de residu 0.015274
- col·locació: mt09mcw050ba; factor de residu 0.07

## Recursos

**mt06jdl020aa** m Llinda de granit Gris Mondariz de secció rectangular llaurada de 10x20 cm
Dades tècniques: Cost energètic 220.414 MJ; Emissió de CO2 6.244 kg; Codi LER 01 04 13; Massa de l'element 52 kg; Volum 0.034667 m3
Residus:
- embalatge: re170201 Fusta. (component de residu); rendiment 0.008 kg; Codi LER 17 02 01; Massa de l'element 1 kg; Volum 0.000909 m3
- embalatge: re170203 Plàstic. (component de residu); rendiment 0.004 kg; Codi LER 17 02 03; Massa de l'element 1 kg; Volum 0.001667 m3

**mt08aaa010a** m³ Aigua
Dades tècniques: Cost energètic 60.000 MJ; Emissió de CO2 30.000 kg

**mt09mcw050ba** kg Morter de junts cimentós millorat
Dades tècniques: Cost energètic 7.725 MJ; Emissió de CO2 0.576 kg; Codi LER 17 09 04; Massa de l'element 1 kg; Volum 0.000667 m3
Residus:
- embalatge: re150101 Envasos de paper i cartró. (component de residu); rendiment 0.02 kg; Codi LER 15 01 01; Massa de l'element 1 kg; Volum 0.001333 m3
- embalatge: re170201 Fusta; rendiment 0.005 kg
- embalatge: re170203 Plàstic; rendiment 0.008 kg
