# Arc de dovelles de pedra natural

- Propietat de l'arxiu: CYPE INGENIEROS, S.A.
- Format: FIEBDC-3/2002
- Divisa: EUR
- Costos indirectes: 3.00 %
- IVA: 21.00 %

## E Estructures

### EC Pedreria

#### ECR Arcs

**ECR010** m Arc de dovelles de pedra natural.
Arc de pedra natural calcària format per dovelles de 60x40x40 cm, acabat buixardat, escairades i treballades en taller, amb secció trapezoïdal segons pla de detall, col·locades amb morter de calç industrial, "CUMEN", color Natural Basto, M-15, subministrat en sacs; muntatge i desmuntatge de cintres i estintolaments.
Inclou: Muntatge de cintres i estintolaments. Replanteig de les dovelles. Col·locació de les dovelles. Tempteig amb regla, nivell i plomada, rectificant la seva posició mitjançant copejament. Allisat, refinament i rejuntat del conjunt de l'arc. Neteja del parament. Desmuntatge de cintres i estintolaments. Repàs del intradós.
Criteri d'amidament de projecte: Longitud mesurada pel més gran desenvolupament lineal, segons documentació gràfica de Projecte.
Criteri de mesura d'obra: Es mesurarà pel seu major desenvolupament lineal, la longitud realment executada segons especificacions de Projecte.

| Codi | Ut | Descripció | Rendiment | Preu | Import |
|---|---|---|---|---|---|
| mt06dpn010a | U | Dovella de pedra natural calcària de 60x40x40 cm, acabat buixardat. (material) | 1.660 | 92.86 | 154.15 |
| mt08cim020 | m | Suport de fusta per a formació d'arc. (material) | 1.000 | 76.50 | 76.50 |
| mt08cim030a | m³ | Fusta de pi per a formació de cindri. (material) | 0.150 | 355.50 | 53.33 |
| mt08aaa010a | m³ | Aigua. (material) | 0.007 | 1.50 | 0.01 |
| mt09mcu010bbg | t | Morter industrial per a obra de paleta, de calç, "CUMEN", color Natural Basto, categoria M-15 (resistència a compressió 15 N/mm²), compost de calç hidràulica natural, tipus NHL 5, segons UNE-EN 459-1 i àrids silicis seleccionats, subministrat en sacs, segons UNE-EN 998-2. (material) | 0.038 | 269.50 | 10.24 |
| mo022 | h | Oficial 1ª col·locador de pedra natural. (mà d'obra) | 5.539 | 28.42 | 157.42 |
| mo060 | h | Ajudant col·locador de pedra natural. (mà d'obra) | 5.686 | 25.28 | 143.74 |
| % | % | Costos directes complementaris | 2 % | 595.39 | 11.91 |
|  |  | Costos directes |  |  | 607.30 |
