# Cavalló

- Propietat de l'arxiu: CYPE INGENIEROS, S.A.
- Format: FIEBDC-3/2002
- Divisa: EUR
- Costos indirectes: 3.00 %
- IVA: 21.00 %

## E Estructures

### EC Pedreria

#### ECS Elements arquitectònics

**ECS010** m Cavalló.
Cavalló de granit Gris Mondariz de 20 cm d'amplada, amb un espessor de 8 cm, acabat serrat en les cares vistes, amb els cantells matats, rebut amb morter de calç industrial, "CUMEN", color Natural Basto, M-5, subministrat en sacs, per a acabat de mur de maçoneria, i rejuntat entre peces i de les unions amb els murs amb morter de junts cimentós millorat, tipus CG2 W A, segons UNE-EN 13888, amb absorció d'aigua reduïda i resistència elevada a l'abrasió, color Blanco.
Inclou: Replanteig del nivell de suport. Estès de la capa de morter en la zona de suport. Col·locació. Anivellació. Rejuntat i neteja.
Criteri d'amidament de projecte: Longitud mesurada a eixos, segons documentació gràfica de Projecte.
Criteri de mesura d'obra: Es mesurarà a eixos, la longitud realment executada segons especificacions de Projecte.

| Codi | Ut | Descripció | Rendiment | Preu | Import |
|---|---|---|---|---|---|
| mt06abl010sa | m | Cavalló de granit Gris Mondariz de 20 cm d'ample i 8 cm de gruix, acabat serrat amb els cantells matats, segons UNE-EN 771-6. (material) | 1.000 | 14.56 | 14.56 |
| mt08aaa010a | m³ | Aigua. (material) | 0.004 | 1.50 | 0.01 |
| mt09mcu010bba | t | Morter industrial per a obra de paleta, de calç, "CUMEN", color Natural Basto, categoria M-5 (resistència a compressió 5 N/mm²), compost de calç hidràulica natural, tipus NHL 3,5, segons UNE-EN 459-1 i àrids silicis seleccionats, subministrat en sacs, segons UNE-EN 998-2. (material) | 0.016 | 258.72 | 4.14 |
| mt09mcw050ba | kg | Morter de junts cimentós millorat, tipus CG2 W A, segons UNE-EN 13888, amb absorció d'aigua reduïda i resistència elevada a l'abrasió, color Blanco, compost de ciment blanc, ciment gris, àrids calcaris, resines sintètiques, additius orgànics i inorgànics específics i pigments minerals, amb molt baix contingut de substàncies orgàniques volàtils (VOC), extrafí i impermeable a l'aigua, per a rejuntat de tot tipus de peces ceràmiques i pedres naturals, per junts de fins a 3 mm. (material) | 0.085 | 1.23 | 0.10 |
| mo022 | h | Oficial 1ª col·locador de pedra natural. (mà d'obra) | 0.468 | 28.42 | 13.30 |
| mo060 | h | Ajudant col·locador de pedra natural. (mà d'obra) | 0.531 | 25.28 | 13.42 |
| % | % | Costos directes complementaris | 2 % | 45.53 | 0.91 |
|  |  | Costos directes |  |  | 46.44 |
