# Element arquitectònic de pedra natural

- Propietat de l'arxiu: CYPE INGENIEROS, S.A.
- Format: FIEBDC-3/2002
- Divisa: EUR
- Costos indirectes: 3.00 %
- IVA: 21.00 %

## E Estructures

### EC Pedreria

#### ECS Elements arquitectònics

**ECS060** m³ Element arquitectònic de pedra natural.
Base d'arenisca, amb una secció transversal de l'envolupant menor de 1 m², talla i treball senzill amb formes geomètriques rectes, acabat buixardat, rebuda amb morter de calç industrial, "CUMEN", color Natural Basto, M-15, subministrat en sacs, reomplint els junts amb morter fi.
Inclou: Replanteig del nivell de suport. Estesa de la capa de morter. Col·locació. Anivellació. Rejuntat i neteja.
Criteri d'amidament de projecte: Volum mesurat segons documentació gràfica de Projecte.
Criteri de mesura d'obra: Es mesurarà el volum realment executat segons especificacions de Projecte.

| Codi | Ut | Descripció | Rendiment | Preu | Import |
|---|---|---|---|---|---|
| mt06ear010a | m³ | Element d'arenisca nacional, escairat, amb una secció transversal de l'envolupant menor de 1 m², talla i treball senzill amb formes geomètriques rectes, acabat buixardat, pes específic 2400 kg/m³, resistència a compressió >= 80 MPa, resistència a flexotracció >= 12 MPa, segons UNE-EN 771-6. (material) | 1.000 | 3605.00 | 3605.00 |
| mt08aaa010a | m³ | Aigua. (material) | 0.010 | 1.50 | 0.02 |
| mt09mcu010bbg | t | Morter industrial per a obra de paleta, de calç, "CUMEN", color Natural Basto, categoria M-15 (resistència a compressió 15 N/mm²), compost de calç hidràulica natural, tipus NHL 5, segons UNE-EN 459-1 i àrids silicis seleccionats, subministrat en sacs, segons UNE-EN 998-2. (material) | 50.000 | 269.50 | 13475.00 |
| mq07gte010c | h | Grua autopropulsada de braç telescòpic amb una capacitat d'elevació de 30 t i 27 m d'altura màxima de treball. (maquinària) | 1.159 | 75.04 | 86.97 |
| mo022 | h | Oficial 1ª col·locador de pedra natural. (mà d'obra) | 44.313 | 29.67 | 1314.77 |
| mo060 | h | Ajudant col·locador de pedra natural. (mà d'obra) | 44.313 | 26.39 | 1169.42 |
| % | % | Costos directes complementaris | 2 % | 19651.18 | 393.02 |
|  |  | Costos directes |  |  | 20044.20 |
