# Ataconat amb maó ceràmic en mur de fàbrica

- Propietat de l'arxiu: CYPE INGENIEROS, S.A.
- Format: FIEBDC-3/2002
- Divisa: EUR
- Costos indirectes: 3.00 %
- IVA: 21.00 %

## E Estructures

### EF Fàbrica

#### EFY Reparacions

**EFY040** m² Ataconat amb maó ceràmic en mur de fàbrica.
Ataconat mitjançant maó ceràmic calat (gero), per revestir, 29x14x5 cm, amb junts horitzontals i verticals de 10 mm d'espessor, rebut amb morter de ciment industrial, color gris, M-5, subministrat a granel, per a emplenar els buits existents en mur de fàbrica de 1/2 peu d'espessor.
Inclou: Retirada de les peces deteriorades. Sanejament de l'element. Neteja amb aire comprimit. Humectació de la superfície. Col·locació dels maons per filades a nivell. Rejuntat. Neteja final.
Criteri d'amidament de projecte: Superfície mesurada segons documentació gràfica de Projecte.
Criteri de mesura d'obra: Es mesurarà la superfície realment executada segons especificacions de Projecte.

| Codi | Ut | Descripció | Rendiment | Preu | Import |
|---|---|---|---|---|---|
| mt04lpc010a | U | Maó ceràmic calat (gero), per revestir, 29x14x5 cm, per a ús en fàbrica protegida (peça P), densitat 860 kg/m³, segons UNE-EN 771-1. (material) | 58.800 | 0.31 | 18.23 |
| mt08aaa010a | m³ | Aigua. (material) | 0.010 | 1.50 | 0.02 |
| mt09mif010cb | t | Morter industrial per a obra de paleta, de ciment, color gris, categoria M-5 (resistència a compressió 5 N/mm²), subministrat a granel, segons UNE-EN 998-2. (material) | 0.057 | 50.20 | 2.86 |
| mq06mms010 | h | Mesclador continu amb sitja, per a morter industrial en sec, subministrat a granel. (maquinària) | 0.250 | 1.94 | 0.49 |
| mo020 | h | Oficial 1ª construcció. (mà d'obra) | 0.975 | 28.42 | 27.71 |
| mo077 | h | Ajudant construcció. (mà d'obra) | 0.487 | 25.28 | 12.31 |
| mo113 | h | Peó ordinari construcció. (mà d'obra) | 0.089 | 23.81 | 2.12 |
| % | % | Costos directes complementaris | 2 % | 63.74 | 1.27 |
|  |  | Costos directes |  |  | 65.01 |
